# Pflegebezirk Landau Mitte 2027-2030
Angebotsaufforderung (GAEB DA XML 3.2, DA83)
Währung: EUR
Vergabeart: Öffentliche Ausschreibung
Ausführungsbeginn: 01.01.2027
Ausführungsende: 31.12.2027
Auftraggeber: Stadtverwaltung Landau in der Pfalz, Tel. 06341-133516, Fax. 06341-133509, Umweltamt, Grünflächenabteilung, 76829 Landau in der Pfalz
Erstellt mit: AVAPLAN, AVAPLAN win64bit 25.1.7.4120, 01.04.2026

## Vorbemerkung
Vorbemerkungen zu den Pflegearbeiten

1. Baubeschreibung zu  Pflegebezirk Landau-Mitte:
Bei den zu pflegenden und zu reinigenden Flächen handelt es sich um städtische Grünflächen, in der Innenstadt sowie in den Stadtdörfern, die in der Hauptsache entlang von Gemeinde-, Kreis- und Landesstraßen, auf Spielplätzen und in Grün- und Parkanlagen liegen.
Bei der Ausschreibung handelt es sich im wesentlichen um folgende Arbeiten:

Unterhaltungspflege der Gehölz-, Stauden- Rasen- und wiesenähnlichen Flächen nach DIN 18320 und DIN 18919.

Die Grünflächen sind auf verschiedene Anlagen verteilt, die sich aus Teilflächen zusammensetzen.
Ein Verzeichnis der zu pflegenden Anlagen sowie deren Anfahrtsmöglichkeit ist der Anlage zum Leistungsverzeichnis (Tabelle und Übersichtspläne) zu entnehmen.
Bei Auftragsvergabe werden Detailpläne zu jeder Einzelfläche zur Verfügung gestellt.
In der Regel sind vorhandene Grünflächen durch Zäune begrenzt und Teilflächen allseitig durch Kantensteine, Bordsteine, Beläge, Rinnsteine etc. begrenzt.

Gesamtfläche der zu pflegenden Grünflächen ca. 32.444 m² (einfache Fläche ohne Mulitplikation mit  Pflegedurchgängen)
- davon ca. 16.093 m² Gehölz- und Staudenflächen in ca. 731 Teilflächen
- davon ca. 16.351 m² Mähflächen in ca. 176 Teilflächen

Belagsflächen (wassergebundene Flächen und Pflaster- / Plattenbeläge) ca. 8.071 m²
- davon ca. 6.239 m² wassergebundene Flächen in 146 Teilflächen.
- davon ca. 1.032 m² Pflaster- / Plattenbeläge in 11 Teilflächen.
- davon ca. 690 m² Baumscheiben mit Metallrost in 166 Teilflächen.
- davon ca. 110 m² Baumscheiben mit Lavaabdeckung in 17 Teilflächen.

Die Vergabe erfolgt zunächst für die Leistung bis 31.12.2027. Der Auftrag verlängert sich jeweils um 1 Jahr bis maximal 31.12.2030, wenn der Auftraggeber nicht spätestens 8 Wochen vor Jahresende den Auftrag kündigt.

2. Angaben zur Ausführung

2.1.  Eigentumsübertragung
Mit dem Beseitigen, Aufnehmen, Abtrennen, Entfernen, Schneiden und Säubern geht
sämtlicher Müll, Unrat, Steine größer als 5 cm Durchmesser, Grünabfälle,
Gehölzschnittgut, Unkraut, Laub, Gras, Rasenschnitt, Kehricht etc. in
das Eigentum des Auftragnehmers über.
Es kann zu Mehr- oder Mindermengen einzelner Positionen kommen. Die Mengenangaben in den Leistungspositionen führen zu keinem Ausführungsanspruch.

2.2.  Entsorgung
Die ordnungsgemäße Entsorgung von anfallendem Unrat und Schnittgut / Grünabfällen, Steinen und weiterer nicht zur Wiederverwertung geeigneten Stoffen obliegt dem Auftragnehmer. Die Entsorgungskosten sind in die Einheitspreise der Pflegepositionen mit einzukalkulieren. Die Entsorgungsnachweise sind auf Anforderung den Rechnungen beizulegen.

2.3.  Verkehrssicherung, Verkehrsregelung
Der Arbeitnehmer ist zur Einhaltung der arbeitsrechtlichen Bestimmungen und der Unfallverhütungsvorschriften verpflichtet.
Bei Arbeiten auf Wegen, Plätzen und Anlagen, die dem öffentlichen Verkehr (StVO) gewidmet sind, sind die "Richtlinien für die Sicherung von Arbeitsstellen an Straßen (RSA) zu beachten, wie zum Beispiel Warnwesten tragen, Warnschilder und Warnkegel aufstellen usw.
Die verwendeten Kraftfahrzeuge zur Pflegedurchführung müssen mit korrekter Sicherheitskennzeichnung als Baustellenfahrzeuge erkennbar sein. Der AN ist verpflichtet, seine Arbeitsbereiche entsprechend den einschlägigen rechtlichen Bestimmungen zu sichern bzw. abzusperren.

Bei Arbeiten an Straßen sind die "Richtlinien für die Sicherung von Arbeitsstellen an Straßen" (RSA) in der aktuellen Ausführung zu beachten.
Der Nachweis über die Schulung ist den Angebotsunterlagen beizulegen!

Der Auftragnehmer ist verpflichtet für die Ausführung der Pflegegänge rechtzeitig, mindestens jedoch 2 Wochen vor Ausführungsbeginn, eine verkehrsrechtliche Genehmigung bei der Ordnungsabteilung der Stadt Landau in der Pfalz, Klaus-von-Klitzing-Straße 2, Tel.: 06341-13 3239 und Mailadresse: strassenverkehrsbehoerde@landau.de einzuholen. Die Kosten der Verkehrssicherung und der verkehrsrechtlichen Genehmigung sind in die Einheitspreise mit einzukalkulieren.

2.4. Arbeitsschutz und Sicherungsmaßnahmen
Die Regelungen des betrieblichen Arbeitsschutzes für das ausführende Gewerk sind zu berücksichtigen. Die Verantwortung dafür trägt generell der AN. Vor Beginn der Arbeiten hat eine Gefährdungsbeurteilung nach §§ 5 und 6 des ArbSchG zu erfolgen.

Sollte die Nichteinhaltung von Arbeitsschutzbestimmungen und die damit verbundene Fristüberschreitung zu Schädigungen Dritter führen, so haftet dafür der AN in vollem Umfang.

Alle Maschinen, Geräte und Hilfsmittel müssen den arbeitsschutzrechtlichen Bedingungen entsprechen.

Mit Treib- und Schmierstoffen betriebene Maschinen müssen mit den dafür vorgeschriebenen Betriebsmitteln betrieben werden.

2.5.  Bauräume
Aufenthalts-, Sanitär- und Lagerräume werden nicht zur Verfügung gestellt.

2.6. Reinigung Arbeitsbereiche
Durch Pflegegänge verschmutzte angrenzende Wege- und Straßenflächen sind unmittelbar nach Ausführung der Pflegearbeiten vom Auftragnehmer zu säubern. Anfallender Unrat, Schnittgut und Grünabfälle sind täglich nach Arbeitsende von der Baustelle zu entfernen.

2.7.  Zeitplanung / Rapportierung
Die einzelnen Arbeitsgänge sind mit dem Auftraggeber terminlich abzustimmen. Vor Ausführungsbeginn ist dem Auftraggeber ein Pflegeplan vorzulegen und abzustimmen. Der Ausführungsbeginn ist telefonisch oder schriftlich anzukündigen. Ein angefangener Pflegedurchgang ist innerhalb von 30 Kalendertagen abzuarbeiten.

Am Tag des Abschlusses der Pflegearbeiten eines Durchganges müssen die vom Auftragnehmer geleisteten Arbeiten auf der Flächenzusammenstellung rapportiert und dem AG zur Gegenzeichnung und Anerkenntnis zugesandt werden. Angezeigte Mängel sind innerhalb von 7 Werktagen zu beseitigen.

2.8. Pflege Gehölzflächen, Baumscheiben und Mähflächen:
Titel 1.1, 1.2 und 1.3:

2.8.1. Grünflächen- und Baumscheibenränder, Mähflächenränder
Die Gesamtlänge dieser Belagsflächen beläuft sich auf ca. 10.704 m (Kanten-, Bord-, Rinnsteine, Plattenbeläge, wassergebundene Flächen etc.). Um die zu pflegenden Grünflächen sind, 3x pro Jahr, die angrenzenden Streifen auf den Belagsflächen in einer Breite von mindestens 50 cm von Unkraut zu säubern.
3 er-Flächen sind bei jedem Pflegegang zu bearbeiten,
5 er-Flächen beim 1., 3., 5. Pflegegang und
10 er-Flächen sind beim 2., 5. und letzten Mähgang zu bearbeiten.

Unkrautbeseitigung mit chemischen Mitteln sowie Thermogeräten (Abflammen) ist nicht erlaubt!

2.8.2. Laub beseitigen
Das Laub ist mit aufzunehmen. Die Arbeiten sind jeweils bis Mitte Dezember abzuschließen.

2.8.3.  Tulpen und Narzissen
Verwelkte Tulpen- und Narzissenblüten und -blätter, welche teilweise in
den Gehölz- und Staudenflächen stehen, sind zusammen mit dem 2. Pflegedurchgang zu entfernen, der genaue Zeitpunkt kann sich witterungsbedingt verschieben und ist mit dem Auftraggeber abzustimmen.

2.8.4.  Hackarbeiten
Die Hackarbeiten sind unter gärtnerisch fachlicher Aufsicht auszuführen, sodass die Kulturpflanzen im Wurzelbereich nicht geschädigt werden. Das Lockern der Pflanzflächen muss mit der Hacke, nicht mit dem Dreizahn erfolgen.

2.9. Mäharbeiten (Titel 1.3):

2.9.1.  Wiesenflächen (3x, 5x Mähen)
Dazu gehören Baumscheiben und schmale Seitenränder im Straßenbegleitgrün
mit Grasbewuchs, die 3x bzw. 5x im Jahr gemäht werden.

Bei jedem Schnitt haben Ausmäharbeiten zu erfolgen: an Rändern, Pfosten, Bäumen, Bänken, Fahrradbügeln, Findlingen, Papierkörben, Zäunen, etc.
Diese Arbeiten werden nicht extra vergütet. Der Aufwand ist bei der Kalkulation im Einheitspreis zu berücksichtigen. Verklumpung von Mähgut, Schwadenbildung und Aufwürfe von Schnittgut auf der Fläche sind zu entfernen. Übermäßiges Schnittgut, z.B. durch verspätetes Mähen, ist ebenfalls aufzunehmen. Der möglicherweise dadurch entstehende Aufwand ist in den Einheitspreis einzukalkulieren.

2.9.2. Rasenflächen (10x, 16x Mähen)
Bei 10 bzw. 16 Schnitten pro Jahr kann das anfallende Mähgut, welches mittels Mulchmähens gleichmäßig zerkleinert wird und über die gesamte Fläche verteilt ist, auf der Fläche verbleiben.
Verklumpung von Mähgut, Schwadenbildung und Aufwürfe von Schnittgut auf der Fläche sind zu entfernen. Übermäßiges Schnittgut, z.B. durch verspätetes Mähen, ist ebenfalls aufzunehmen. Der möglicherweise dadurch entstehende Aufwand ist in den Einheitspreis einzukalkulieren.

Ausmäharbeiten an Rändern, Pfosten, Bäumen, Bänken, Fahrradbügeln, Findlingen, Papierkörben, Zäunen, etc. sind gemäß bei erreichen der in den LV-Positionen vorgegebenen  Wuchshöhen auszuführen. Diese Arbeiten sind in die Einheitspreise einzukalkulieren.

2.9.3.  Tulpen und Narzissenflächen in Rasenflächen
Rasenflächen mit Tulpen- und Narzissenblüten und -blätter, sind erst ca. Ende Mai /Anfang Juni mit zu mähen. Diese Teilflächen werden bei der Einweisung der Arbeiten vor Ort angegeben.

3. Unfallmeldung und Schäden Dritter
Über Unfälle oder Schäden Dritter ist der AG unverzüglich schriftlich zu informieren.

4. Angaben zu Aufmaß und Abrechnung

4.1.  Flächennachweis
Lage und Größe der Grünflächen in m² sind im Flächennachweis für Unterhaltungsarbeiten von Grünflächen verzeichnet, siehe Anlage zum Leistungsverzeichnis. Alle Flächen im Stadtgebiet sind vermessen und ins Grünflächeninformationssystem (GIS) eingearbeitet. Die genannten Flächengrößen ergeben die Abrechnungsgrundlage. Der Auftragnehmer hat die Möglichkeit, die Richtigkeit durch eigenes Aufmaß zu prüfen.

4.2. Abrechnungsmengen
Die Mengenangaben der Pflegepositionen ergeben sich durch Multiplikation der Einzelmengen mit der Anzahl der angenommenen Pflegedurchgänge (DG).
Die Anzahl der jeweiligen Pflegedurchgänge kann witterungsbedingt unter- oder überschritten werden. Der Auftraggeber behält sich vor, den Pflegeauftrag auf neu hinzukommende Flächen auszudehnen oder auch Pflegeflächen aus dem Auftrag herauszunehmen.

4.3.  Rechnungstellung
Die Rechnungsstellung hat jeweils getrennt nach Kostenstellen der Stadt Landau gemäß dem Anlagen- und Freiflächenverzeichnis in der Anlage zum LV zu erfolgen.

## Grünflächenpflege Pflegebezirk Landau-Mitte
Datum: 23.03.2026
EP-Anteile: Material; Lohn

### Abschnitt 1 Pflegebezirk Landau-Mitte 2027

#### Titel 1.1 Gehölzflächen- und Hecken 2027

**1.1.1 Säubern und Hacken von Kleingehölz, Rosen und Stauden 5x**
Säubern und Hacken von Kleingehölz, Rosen und Staudenflächen nach DIN 18919 unter Schonung der Kulturpflanzen.
Die Bodenbearbeitung ist der jeweiligen Pflanzart anzupassen.

Lockern der Pflanzflächen ca. 3 cm tief, soweit sie nicht dicht zugewachsen sind oder mit einer ausreichenden Mulchdecke versehen sind.
Verhältnis von zugewachsenen Flächen zu offenen Hackflächen ca: 60:40%

Unerwünschten Aufwuchs abtrennen, Dauerunkräuter einschl. Wurzeln ausstechen, abgestorbene Pflanzen und Pflanzenteile abschneiden. Entfernen von wild aufgegangenen Fremdgehölzen (einschl. Wurzel), z.B. Akazien, Ahorn, Pappeln sowie Brombeeren, Efeu, Mahonien und Wildtriebe an Rosen.

Beseitigung von Laub.

Beseitigen von Unrat und Steinen größer als 5 cm
Durchmesser. Schnittgut beseitigen.

Auf Belägen entlang von Grünflächen in mind. 0,5 m Breite
belagseben Unkraut entfernen und säubern gemäß separater Position.

Stammaustriebe und Efeu an Bäumen entfernen gemäß separater Position.

Ausführungszeit:
April, Mai, Juni, August, Dezember
Anzahl der Pflegegänge: 5
13.682 m² x 5 DG = 68.410 m²
Menge: 68410,000 m²

**1.1.2 Säubern und Mähen von Strauchflächen 3x**
Säubern und Mähen von Strauchflächen 3x
Flächen unter Baum- und Strauchflächen mit Gras- und Krautbewuchs Ausmähen (ca. 70% der Fläche) oder Flächen unter Strauchflächen mit Kleingehölzen / Bodendeckern von unerwünschtem Aufwuchs befreien, Jäten (ca. 30% der Fläche)

Beseitigen von Unrat und Steinen größer als 5 cm
Durchmesser. Anfallendes Material beseitigen.

Beläge entlang von Grünflächen in mind. 0,5 m Breite
belagseben von Unkraut freihalten und säubern.

Stammaustriebe und Efeu an Bäumen entfernen,
1x beim zweiten Pflegegang.
Beseitigung von Laub, 1x beim letzten Pflegegang.

Ausführungszeit: Mai, Juli, Oktober
Anzahl der Durchgänge: 3
2.411 m² x 3 DG = 7.233 m²
Menge: 7233,000 m²

**1.1.3 Frühjahrsschnitt von Kleingehölz, Rosen und Stauden 1x**
Frühjahrsschnitt von Kleingehölz, Rosen und Stauden 1x
Bodendeckende Gehölze, Rosen und Stauden schneiden;
Abgestorbene Zweige kurz über dem Boden abschneiden.
Gehölze, wie Liguster, Hypericum, Spiraea, Lonicera und
bodendeckende Rosen auf 20 - 40 cm zurückschneiden.

Rückschnitt Mahonien erst nach der Blüte zum Zeitpunkt
des 2. Pflegedurchgangs der Säuberungsposition.

Beseitigen von Unrat und Steinen größer als 5 cm
Durchmesser. Schnittgut beseitigen.

Ausführungszeit: Februar/März, vor dem 1. Pflegedurchgang der Säuberungsposition
Anzahl der Schnitte pro Jahr: 1
13.410 m² x 1 DG = 13.410 m²
Menge: 13410,000 m²

**1.1.4 Sommerschnitt von Kleingehölz 1x**
Sommerschnitt von Kleingehölz 1x
Überhängende Triebe in den Verkehrsraum zurückschneiden.
Flächen in der Höhe (z.B. bei Ein- und Ausfahrten) wegen einzuhaltender Verkehrssicherheit zurückschneiden. Ausführung mit Anlauf im Bereich von Sichtdreiecken.
Wuchshöhe: bis ca. 80 cm
Rückschnitthöhe: ca. 40 cm

Beseitigen von Unrat und Steinen größer als 5 cm Durchmesser.
Schnittgut beseitigen.

Ausführungszeit: beim 4. Pflegedurchgang der Säuberungsposition
Anzahl der Schnitte pro Jahr: 1
7.291 m² x 1 DG = 7.291 m²
Menge: 7291,000 m²

**1.1.5 Formschnitt von Sträuchern 2x**
Formschnitt von Sträuchern 2x
Rückschnitt an allen Aussenseiten und an der Oberseite wie eine Formhecke. Flächen z.T. mit integriertem Baumbestand.

Strauchart: überwiegend Pyracantha
Höhe: i.M. ca. 0,8 m
Breite: i.M. ca. 2,5 m
Ausführung in Einzelflächen in Größenabmessungen z.B.:
ca. 4 x 4 m, 2 x 2 m, 20 x 1,5m, 7 x 2m, 6 x 3m, 6 x 9m.

Beseitigen von Unrat und Steinen größer als 5 cm Durchmesser. Schnittgut beseitigen.

Ausführungszeit: Mitte Juni, Ende August
Anzahl der Schnitte pro Jahr: 2
858 m² x 2 DG = 1.716 m²
Menge: 1716,000 m²

**1.1.6 Formhecken schneiden 1x**
Formhecken schneiden 1x
Gehölzarten: Hainbuche, Liguster, Eibe, Feldahorn,
Schnittform konisch, von unten nach oben schmäler werdend, Schnitt zweiseitig und oben einschließlich Stirnseiten. Jahreszuwachs auf ca. Vorjahresgröße zurückschneiden.

Höhe: vor Schnitt ca. 1,70 - 2,20m
Höhe nach Schnitt ca. 1,00 - 1,50m
Breite: vor Schnitt ca. 0,80 - 1,30m
Breite nach Schnitt ca. 0,5m - 0,80m

Beseitigen von Unrat und Steinen größer als 5 cm Durchmesser.
Schnittgut beseitigen.

Abrechnung nach Kantenlänge
Ausführungszeit: Juli/August
Anzahl der Schnitte pro Jahr: 1
Heckenlänge: 212 m
Menge: 212,000 m

**1.1.7 Heckenschnitt im Randbereich, Überwuchs 1x**
Heckenschnitt im Randbereich, Überwuchs 1x
Überhängenden Bewuchs in das Lichtraumprofil von Rad- und Fußwegen sowie an Parkplatzflächen zurückschneiden. Rückschnitt bis 5 cm hinter Einfassung und ca. 20° schräg nach oben zurückschneiden.
Schnitthöhe: bis ca. 2,80 m.

Beseitigen von Unrat und Steinen größer als 5 cm Durchmesser.
Schnittgut beseitigen.

Abrechnung nach Kantenlänge
Ausführungszeit: Juli/August
Anzahl der Schnitte pro Jahr: 1
Kantenlänge: 1.104 m
Menge: 1104,000 m

**1.1.8 Lieferung und Einbau von Rindenmulch**
Lieferung und Einbau von Rindenmulch
an Fehlstellen auf Baumscheiben, in Gehölz- oder Bodendeckerflächen,
Rindenmulch aus Nadelholzrinde, Körnung 10/40,
Ausführung nach Anforderung durch den Auftraggeber in mehreren Einzelflächen, Mittlere Einbaustärke 7-8cm (Setzmaß).

Ausführungszeit: Nach dem ersten Pflegedurchgang der Säuberungsposition, auf gelockerten Boden. Abrechung nach Lieferscheinen.
Menge: 15,000 m³

#### Titel 1.2 Belagsflächen und Baumscheiben 2027

**1.2.1 Säubern von Belagsflächen 3x**
Säubern von Belagsflächen 3x
Belag aus Pflaster, Platten, Rasengittersteinen
Flächen von Bewuchs, Unrat und Steinen befreien. Danach sauber kehren. Nur mechanische Reinigung, Chemische Mittel dürfen nicht verwendet werden! Anfallendes Material aufnehmen und entsorgen.

Ausführung in Teilflächen gemäß Anlage zum LV
Ausführungszeit: April/ Mai, Juli/August und Oktober/ November
Anzahl der Durchgänge: 3
1.032 m² x 3 DG = 3.096 m²
Menge: 3096,000 m²

**1.2.2 Säubern von wassergbundener Wegedecke, 3x**
Säubern von wassergbundener Wegedecke, 3x
Schotterbelägen, o.ä. unbefestigten Flächen.
Flächen von Bewuchs, Unrat und Steinen befreien, Unkraut jäten.
Danach mit Fächerbesen säubern, glätten und verfestigen durch Walzen. Nur mechanische Reinigung, chemische Mittel dürfen nicht verwendet werden!

Ausführung in Teilflächen gemäß Anlage zum LV
Ausführungszeit: April, Juli, November
Anzahl der Durchgänge: 3
6.239 m² x 3 DG = 18.717 m²
Menge: 18717,000 m²

**1.2.3 Säubern von Baumscheiben mit Metallrost, 3x**
Säubern von Baumscheiben mit Metallrost 3x
Baumroste, Guß, Abmessung 2,0 x 2,0 m bis 3,0 x3,0 m, mit Schlitzen.
Flächen von Unrat säubern, Unkraut jäten.
Entfernen von wildaufgegangenen Gehölzen einschl. Wurzel.

Beläge entlang von Baumscheiben (ca. 2,0 x 2,0 m) in mind. 0,5 m Breite
belagseben von Unkraut freihalten und säubern.

Stammaustriebe und Efeu an Bäumen beim 2. Pflegegang entfernen.
Einschließlich Beseitigung von Laub beim letzten Pflegegang.
Anfallendes Material aufnehmen und ensorgen.

Ausführung in Teilflächen gemäß Anlage zum LV
Ausführungszeit: April, Juli, November
Anzahl der Baumroste: 166 St
Anzahl der Durchgänge: 3
690 m² x 3 DG = 2.070 m²
Menge: 2070,000 m²

**1.2.4 Säubern von Baumscheiben mit Lavaabdeckung 3x**
Säubern von Baumscheiben mit Lavaabdeckung 3x
Baumscheiben mit Lavaabdeckung Körnung 8/16 oder 16/32, ohne Unterpflanzung, säubern. Flächen von Unrat säubern, Unkraut jäten.
Entfernen von wildaufgegangenen Gehölzen einschl. Wurzel.

Beläge entlang von Baumscheiben in mind. 0,5 m Breite
belagseben von Unkraut freihalten und säubern.

Stammaustriebe und Efeu an Bäumen beim 2. Pflegegang entfernen.
Einschließlich Beseitigung von Laub beim letzten Pflegegang.
Anfallendes Material aufnehmen und ensorgen.

Ausführung in Teilflächen gemäß Anlage zum LV
Ausführungszeit: April, Juli, November
Anzahl der Durchgänge: 3
110 m² x 3 DG = 330 m²
Menge: 330,000 m²

**1.2.5 Grünflächenränder säubern 3x**
Grünflächenränder säubern 3x
Aufwuchs, Unkraut, Müll und Unrat entlang Belagsränder auf 0,5 m Breite um die Grünflächen belagseben mechanisch entfernen. Verwendung von chemischen Mitteln ist nicht zulässig.

Ausführungszeiten siehe 2.8.1 der Vorbemerkungen

Gesamtlänge: 12.899 m verteilt auf das gesamte Pflegegebiet.
Anzahl der Ausführungen: 3 DG pro Jahr
(12.899 m x 3 DG = 38.697 m)
Abrechnung pro Durchgang 3DG = 3St.
Menge: 3,000 St

#### Titel 1.3 Wiesen- und Rasenflächen 2027

**1.3.1 Mähen Wiesenflächen 3x**
Mähen Wiesenflächen 3x
mit Baumbewuchs inkl. Ausmäharbeiten, Schnitthöhe ca. 5 cm. Unrat beseitigen. Steine größer als 5 cm  Durchmesser beseitigen. Die Schnittzeitpunkte ergeben sich aus Graswuchskraft und Witterung. Mähgang erforderlich bei Wuchshöhe von 40-50 cm. Schnittgut ist zu zerkleinern und gleichmäßig verteilt auf der Fläche zu belassen, bei Verklumpung (Schwadenbildung) ist das Mähgut zu entfernen.

Ausführung in Teilflächen gemäß Anlage zum LV
Ausführungzeit:
Mitte Mai, Juli, September
Anzahl der Durchgänge: 3
6.258 m² x 3 DG = 18.774 m²
Menge: 18774,000 m²

**1.3.2 Mähen Wiesenflächen auf Böschungen 3x**
Mähen Wiesenflächen auf Böschungen 3x
mit Baumbewuchs inkl. Ausmäharbeiten, Schnitthöhe ca. 5 cm. Unrat beseitigen. Steine größer als 5 cm  Durchmesser beseitigen.
Die Schnittzeitpunkte ergeben sich aus Graswuchskraft und Witterung.
Mähgang erforderlich bei Wuchshöhe von ca.40-50 cm.
Schnittgut ist zu zerkleinern und gleichmäßig verteilt auf der Fläche zu belassen, bei Verklumpung (Schwadenbildung) ist das Mähgut zu entfernen.
Mähen Wiesenflächen und Böschungen mit Baumbestand auf geneigten Flächen mähen,
wie vorhergehende Position jedoch Neigung 1:4 bis 1:2.

Ausführung in Teilflächen gemäß Anlage zum LV
Ausführungzeit:
Mitte Mai, Juli, September
Anzahl der Durchgänge: 3
814 m² x 3 DG = 2.442 m²
Menge: 2442,000 m²

**1.3.3 Mähen Wiesenflächen 5x**
Mähen Wiesenflächen 5x
mit Baumbewuchs inkl. Ausmäharbeiten, Schnitthöhe ca. 5 cm.
Unrat beseitigen. Steine größer als 5 cm Durchmesser beseitigen.
Die Schnittzeitpunkte ergeben sich aus Graswuchskraft und Witterung.
Mähgang erforderlich bei Wuchshöhe von ca.30-40 cm.
Schnittgut ist zu zerkleinern und gleichmäßig verteilt auf der Fläche zu belassen, bei Verklumpung (Schwadenbildung) ist das Mähgut zu entfernen.

Ausführung in Teilflächen gemäß Anlage zum LV
Ausführungzeit:
April, Mai, Juni, August, November
Anzahl der Durchgänge: 5
4.874 m² x 5 DG = 24.370 m²
Menge: 24370,000 m²

**1.3.4 Gebrauchsrasen mähen 10x**
Gebrauchsrasen mähen 10x
nach DIN 18919. Flächen von Müll, Unrat und Steinen säubern. Die Schnittzeitpunkte ergeben sich aus Rasenwuchskraft und Witterung. Mähgang erforderlich bei Wuchshöhe von 8-12 cm auf 5 cm Schnitthöhe.

Ausmäharbeiten an problematischen Randbereichen etc.: Mahd erforderlich bei Wuchshöhe von 25 cm auf 5 cm Schnitthöhe. Ausführung mindestens jedoch 3x pro Jahr.

Schnittgut ist zu zerkleinern und gleichmäßig verteilt auf der Fläche zu belassen, bei Verklumpung (Schwadenbildung) ist das Mähgut zu entfernen.

Ausführung in Teilflächen gemäß Anlage zum LV.
Es werden 10 Schnitte angenommen
3.285 m² x 10 DG = 32.850 m²
Menge: 32850,000 m²

**1.3.5 Gebrauchsrasen mähen 16x**
Gebrauchsrasen mähen 16x
nach DIN 18919, Flächen von Müll, Unrat und Steinen säubern. Die Schnittzeitpunkte ergeben sich aus Rasenwuchskraft und Witterung.

Mahd erforderlich bei Wuchshöhe von 25 cm auf 5 cm Schnitthöhe. Ausführung mindestens jedoch 5x pro Jahr. Ausmäharbeiten an problematischen Randbereichen etc.:

Schnittgut ist zu zerkleinern und gleichmäßig verteilt auf der Fläche zu belassen, bei Verklumpung (Schwadenbildung) ist das Mähgut zu entfernen.

Ausführung in Teilflächen gemäß Anlage zum LV
Es werden 16 Schnitte angenommen
1.120 m² x 16 DG = 17.920 m²
Menge: 17920,000 m²

**1.3.6 Laub aufnehmen und entsorgen 1x**
Laub aufnehmen auf Rasenflächen und den angrenzenden Wegeflächen, abtransportieren und entsorgen.
Ausführungszeit: Abschluss der Arbeiten bis Mitte Dezember

Anzahl der Ausführungen: 1 DG
Ausführung: beim letzten Mähgang im Jahr
Ausführung in Teilflächen gemäß Anlage zum LV.
Rasenfläche: 1.217 m²
Menge: 1217,000 m²

#### Titel 1.4 Stundenlohnarbeiten 2027

*Hinweis*
Vorbemerkung
Sämtliche Stundenlohnarbeiten sind nur auf
ausdrückliche Anordnung der Bauleitung auszuführen.
Beginn und Beendigung der Arbeiten sind der Bauleitung
anzuzeigen.
Über die Art der Arbeit, eingesetzte Personen,
Baustoffverbrauch, Gerätevorhaltung usw. sind
Tagesberichte anzufertigen, die spätestens im Verlauf
des nächsten Arbeitstages der Bauleitung zwecks
Bestätigung vorzulegen sind. Angeboten wird für die
jeweilige Arbeitskraft ein Verrechnungssatz der
sämtliche Aufwendungen enthält, insbesondere den
tatsächlichen Lohn mit Zuschlägen für Gemeinkosten,
Sozialbeiträgen, vermögenswirksamen Leistungen usw.
sowie Lohn- und Gehaltsnebenkosten. Meister, Poliere
und Vorarbeiter werden im Stundenlohn als Facharbeiter
berechnet. Vergütung für Überwachung erfolgt nicht.
Der Stundenlohnsatz enthält alle erforderlichen und
gesetzlichen Zuschläge; eingeschlossen sind alle Kosten
für Geräte, Betriebsstoffe, Fahrzeuge und Baustelleneinrichtung.

**1.4.1 Facharbeiterstunden**
Menge: 10,000 h

**1.4.2 Helferstunden**
Menge: 10,000 h

### Abschnitt 2 Pflegebezirk Landau-Mitte 2028

#### Titel 2.1 Gehölzflächen- und Hecken 2028

**2.1.1 Säubern und Hacken von Kleingehölz, Rosen und Stauden 5x**
Säubern und Hacken von Kleingehölz, Rosen und Staudenflächen nach DIN 18919 unter Schonung der Kulturpflanzen.
Die Bodenbearbeitung ist der jeweiligen Pflanzart anzupassen.

Lockern der Pflanzflächen ca. 3 cm tief, soweit sie nicht dicht zugewachsen sind oder mit einer ausreichenden Mulchdecke versehen sind.
Verhältnis von zugewachsenen Flächen zu offenen Hackflächen ca: 60:40%

Unerwünschten Aufwuchs abtrennen, Dauerunkräuter einschl. Wurzeln ausstechen, abgestorbene Pflanzen und Pflanzenteile abschneiden. Entfernen von wild aufgegangenen Fremdgehölzen (einschl. Wurzel), z.B. Akazien, Ahorn, Pappeln sowie Brombeeren, Efeu, Mahonien und Wildtriebe an Rosen.

Beseitigung von Laub.

Beseitigen von Unrat und Steinen größer als 5 cm
Durchmesser. Schnittgut beseitigen.

Auf Belägen entlang von Grünflächen in mind. 0,5 m Breite
belagseben Unkraut entfernen und säubern gemäß separater Position.

Stammaustriebe und Efeu an Bäumen entfernen gemäß separater Position.

Ausführungszeit:
April, Mai, Juni, August, Dezember
Anzahl der Pflegegänge: 5
13.682 m² x 5 DG = 68.410 m²
Menge: 68410,000 m²

**2.1.2 Säubern und Mähen von Strauchflächen 3x**
Säubern und Mähen von Strauchflächen 3x
Flächen unter Baum- und Strauchflächen mit Gras- und Krautbewuchs Ausmähen (ca. 70% der Fläche) oder Flächen unter Strauchflächen mit Kleingehölzen / Bodendeckern von unerwünschtem Aufwuchs befreien, Jäten (ca. 30% der Fläche)

Beseitigen von Unrat und Steinen größer als 5 cm
Durchmesser. Anfallendes Material beseitigen.

Beläge entlang von Grünflächen in mind. 0,5 m Breite
belagseben von Unkraut freihalten und säubern.

Stammaustriebe und Efeu an Bäumen entfernen,
1x beim zweiten Pflegegang.
Beseitigung von Laub, 1x beim letzten Pflegegang.

Ausführungszeit: Mai, Juli, Oktober
Anzahl der Durchgänge: 3
2.411 m² x 3 DG = 7.233 m²
Menge: 7233,000 m²

**2.1.3 Frühjahrsschnitt von Kleingehölz, Rosen und Stauden 1x**
Frühjahrsschnitt von Kleingehölz, Rosen und Stauden 1x
Bodendeckende Gehölze, Rosen und Stauden schneiden;
Abgestorbene Zweige kurz über dem Boden abschneiden.
Gehölze, wie Liguster, Hypericum, Spiraea, Lonicera und
bodendeckende Rosen auf 20 - 40 cm zurückschneiden.

Rückschnitt Mahonien erst nach der Blüte zum Zeitpunkt
des 2. Pflegedurchgangs der Säuberungsposition.

Beseitigen von Unrat und Steinen größer als 5 cm
Durchmesser. Schnittgut beseitigen.

Ausführungszeit: Februar/März, vor dem 1. Pflegedurchgang der Säuberungsposition
Anzahl der Schnitte pro Jahr: 1
13.410 m² x 1 DG = 13.410 m²
Menge: 13410,000 m²

**2.1.4 Sommerschnitt von Kleingehölz 1x**
Sommerschnitt von Kleingehölz 1x
Überhängende Triebe in den Verkehrsraum zurückschneiden.
Flächen in der Höhe (z.B. bei Ein- und Ausfahrten) wegen einzuhaltender Verkehrssicherheit zurückschneiden. Ausführung mit Anlauf im Bereich von Sichtdreiecken.
Wuchshöhe: bis ca. 80 cm
Rückschnitthöhe: ca. 40 cm

Beseitigen von Unrat und Steinen größer als 5 cm Durchmesser.
Schnittgut beseitigen.

Ausführungszeit: beim 4. Pflegedurchgang der Säuberungsposition
Anzahl der Schnitte pro Jahr: 1
7.291 m² x 1 DG = 7.291 m²
Menge: 7291,000 m²

**2.1.5 Formschnitt von Sträuchern 2x**
Formschnitt von Sträuchern 2x
Rückschnitt an allen Aussenseiten und an der Oberseite wie eine Formhecke. Flächen z.T. mit integriertem Baumbestand.

Strauchart: überwiegend Pyracantha
Höhe: i.M. ca. 0,8 m
Breite: i.M. ca. 2,5 m
Ausführung in Einzelflächen in Größenabmessungen z.B.:
ca. 4 x 4 m, 2 x 2 m, 20 x 1,5m, 7 x 2m, 6 x 3m, 6 x 9m.

Beseitigen von Unrat und Steinen größer als 5 cm Durchmesser. Schnittgut beseitigen.

Ausführungszeit: Mitte Juni, Ende August
Anzahl der Schnitte pro Jahr: 2
858 m² x 2 DG = 1.716 m²
Menge: 1716,000 m²

**2.1.6 Formhecken schneiden 1x**
Formhecken schneiden 1x
Gehölzarten: Hainbuche, Liguster, Eibe, Feldahorn,
Schnittform konisch, von unten nach oben schmäler werdend, Schnitt zweiseitig und oben einschließlich Stirnseiten. Jahreszuwachs auf ca. Vorjahresgröße zurückschneiden.

Höhe: vor Schnitt ca. 1,70 - 2,20m
Höhe nach Schnitt ca. 1,00 - 1,50m
Breite: vor Schnitt ca. 0,80 - 1,30m
Breite nach Schnitt ca. 0,5m - 0,80m

Beseitigen von Unrat und Steinen größer als 5 cm Durchmesser.
Schnittgut beseitigen.

Abrechnung nach Kantenlänge
Ausführungszeit: Juli/August
Anzahl der Schnitte pro Jahr: 1
Heckenlänge: 212 m
Menge: 212,000 m

**2.1.7 Heckenschnitt im Randbereich, Überwuchs 1x**
Heckenschnitt im Randbereich, Überwuchs 1x
Überhängenden Bewuchs in das Lichtraumprofil von Rad- und Fußwegen sowie an Parkplatzflächen zurückschneiden. Rückschnitt bis 5 cm hinter Einfassung und ca. 20° schräg nach oben zurückschneiden.
Schnitthöhe: bis ca. 2,80 m.

Beseitigen von Unrat und Steinen größer als 5 cm Durchmesser.
Schnittgut beseitigen.

Abrechnung nach Kantenlänge
Ausführungszeit: Juli/August
Anzahl der Schnitte pro Jahr: 1
Kantenlänge: 1.104 m
Menge: 1104,000 m

**2.1.8 Lieferung und Einbau von Rindenmulch**
Lieferung und Einbau von Rindenmulch
an Fehlstellen auf Baumscheiben, in Gehölz- oder Bodendeckerflächen,
Rindenmulch aus Nadelholzrinde, Körnung 10/40,
Ausführung nach Anforderung durch den Auftraggeber in mehreren Einzelflächen, Mittlere Einbaustärke 7-8cm (Setzmaß).

Ausführungszeit: Nach dem ersten Pflegedurchgang der Säuberungsposition, auf gelockerten Boden. Abrechung nach Lieferscheinen.
Menge: 15,000 m³

#### Titel 2.2 Belagsflächen und Baumscheiben 2028

**2.2.1 Säubern von Belagsflächen 3x**
Säubern von Belagsflächen 3x
Belag aus Pflaster, Platten, Rasengittersteinen
Flächen von Bewuchs, Unrat und Steinen befreien. Danach sauber kehren. Nur mechanische Reinigung, Chemische Mittel dürfen nicht verwendet werden! Anfallendes Material aufnehmen und entsorgen.

Ausführung in Teilflächen gemäß Anlage zum LV
Ausführungszeit: April/ Mai, Juli/August und Oktober/ November
Anzahl der Durchgänge: 3
1.032 m² x 3 DG = 3.096 m²
Menge: 3096,000 m²

**2.2.2 Säubern von wassergbundener Wegedecke, 3x**
Säubern von wassergbundener Wegedecke, 3x
Schotterbelägen, o.ä. unbefestigten Flächen.
Flächen von Bewuchs, Unrat und Steinen befreien, Unkraut jäten.
Danach mit Fächerbesen säubern, glätten und verfestigen durch Walzen. Nur mechanische Reinigung, chemische Mittel dürfen nicht verwendet werden!

Ausführung in Teilflächen gemäß Anlage zum LV
Ausführungszeit: April, Juli, November
Anzahl der Durchgänge: 3
6.239 m² x 3 DG = 18.717 m²
Menge: 18717,000 m²

**2.2.3 Säubern von Baumscheiben mit Metallrost, 3x**
Säubern von Baumscheiben mit Metallrost 3x
Baumroste, Guß, Abmessung 2,0 x 2,0 m bis 3,0 x3,0 m, mit Schlitzen.
Flächen von Unrat säubern, Unkraut jäten.
Entfernen von wildaufgegangenen Gehölzen einschl. Wurzel.

Beläge entlang von Baumscheiben (ca. 2,0 x 2,0 m) in mind. 0,5 m Breite
belagseben von Unkraut freihalten und säubern.

Stammaustriebe und Efeu an Bäumen beim 2. Pflegegang entfernen.
Einschließlich Beseitigung von Laub beim letzten Pflegegang.
Anfallendes Material aufnehmen und ensorgen.

Ausführung in Teilflächen gemäß Anlage zum LV
Ausführungszeit: April, Juli, November
Anzahl der Baumroste: 166 St
Anzahl der Durchgänge: 3
690 m² x 3 DG = 2.070 m²
Menge: 2070,000 m²

**2.2.4 Säubern von Baumscheiben mit Lavaabdeckung 3x**
Säubern von Baumscheiben mit Lavaabdeckung 3x
Baumscheiben mit Lavaabdeckung Körnung 8/16 oder 16/32, ohne Unterpflanzung, säubern. Flächen von Unrat säubern, Unkraut jäten.
Entfernen von wildaufgegangenen Gehölzen einschl. Wurzel.

Beläge entlang von Baumscheiben in mind. 0,5 m Breite
belagseben von Unkraut freihalten und säubern.

Stammaustriebe und Efeu an Bäumen beim 2. Pflegegang entfernen.
Einschließlich Beseitigung von Laub beim letzten Pflegegang.
Anfallendes Material aufnehmen und ensorgen.

Ausführung in Teilflächen gemäß Anlage zum LV
Ausführungszeit: April, Juli, November
Anzahl der Durchgänge: 3
110 m² x 3 DG = 330 m²
Menge: 330,000 m²

**2.2.5 Grünflächenränder säubern 3x**
Grünflächenränder säubern 3x
Aufwuchs, Unkraut, Müll und Unrat entlang Belagsränder auf 0,5 m Breite um die Grünflächen belagseben mechanisch entfernen. Verwendung von chemischen Mitteln ist nicht zulässig.

Ausführungszeiten siehe 2.8.1 der Vorbemerkungen

Gesamtlänge: 12.899 m verteilt auf das gesamte Pflegegebiet.
Anzahl der Ausführungen: 3 DG pro Jahr
(12.899 m x 3 DG = 38.697 m)
Abrechnung pro Durchgang 3DG = 3St.
Menge: 3,000 St

#### Titel 2.3 Wiesen- und Rasenflächen 2028

**2.3.1 Mähen Wiesenflächen 3x**
Mähen Wiesenflächen 3x
mit Baumbewuchs inkl. Ausmäharbeiten, Schnitthöhe ca. 5 cm. Unrat beseitigen. Steine größer als 5 cm  Durchmesser beseitigen. Die Schnittzeitpunkte ergeben sich aus Graswuchskraft und Witterung. Mähgang erforderlich bei Wuchshöhe von 40-50 cm. Schnittgut ist zu zerkleinern und gleichmäßig verteilt auf der Fläche zu belassen, bei Verklumpung (Schwadenbildung) ist das Mähgut zu entfernen.

Ausführung in Teilflächen gemäß Anlage zum LV
Ausführungzeit:
Mitte Mai, Juli, September
Anzahl der Durchgänge: 3
6.258 m² x 3 DG = 18.774 m²
Menge: 18774,000 m²

**2.3.2 Mähen Wiesenflächen auf Böschungen 3x**
Mähen Wiesenflächen auf Böschungen 3x
mit Baumbewuchs inkl. Ausmäharbeiten, Schnitthöhe ca. 5 cm. Unrat beseitigen. Steine größer als 5 cm  Durchmesser beseitigen.
Die Schnittzeitpunkte ergeben sich aus Graswuchskraft und Witterung.
Mähgang erforderlich bei Wuchshöhe von ca.40-50 cm.
Schnittgut ist zu zerkleinern und gleichmäßig verteilt auf der Fläche zu belassen, bei Verklumpung (Schwadenbildung) ist das Mähgut zu entfernen.
Mähen Wiesenflächen und Böschungen mit Baumbestand auf geneigten Flächen mähen,
wie vorhergehende Position jedoch Neigung 1:4 bis 1:2.

Ausführung in Teilflächen gemäß Anlage zum LV
Ausführungzeit:
Mitte Mai, Juli, September
Anzahl der Durchgänge: 3
814 m² x 3 DG = 2.442 m²
Menge: 2442,000 m²

**2.3.3 Mähen Wiesenflächen 5x**
Mähen Wiesenflächen 5x
mit Baumbewuchs inkl. Ausmäharbeiten, Schnitthöhe ca. 5 cm.
Unrat beseitigen. Steine größer als 5 cm Durchmesser beseitigen.
Die Schnittzeitpunkte ergeben sich aus Graswuchskraft und Witterung.
Mähgang erforderlich bei Wuchshöhe von ca.30-40 cm.
Schnittgut ist zu zerkleinern und gleichmäßig verteilt auf der Fläche zu belassen, bei Verklumpung (Schwadenbildung) ist das Mähgut zu entfernen.

Ausführung in Teilflächen gemäß Anlage zum LV
Ausführungzeit:
April, Mai, Juni, August, November
Anzahl der Durchgänge: 5
4.874 m² x 5 DG = 24.370 m²
Menge: 24370,000 m²

**2.3.4 Gebrauchsrasen mähen 10x**
Gebrauchsrasen mähen 10x
nach DIN 18919. Flächen von Müll, Unrat und Steinen säubern. Die Schnittzeitpunkte ergeben sich aus Rasenwuchskraft und Witterung. Mähgang erforderlich bei Wuchshöhe von 8-12 cm auf 5 cm Schnitthöhe.

Ausmäharbeiten an problematischen Randbereichen etc.: Mahd erforderlich bei Wuchshöhe von 25 cm auf 5 cm Schnitthöhe. Ausführung mindestens jedoch 3x pro Jahr.

Schnittgut ist zu zerkleinern und gleichmäßig verteilt auf der Fläche zu belassen, bei Verklumpung (Schwadenbildung) ist das Mähgut zu entfernen.

Ausführung in Teilflächen gemäß Anlage zum LV.
Es werden 10 Schnitte angenommen
3.285 m² x 10 DG = 32.850 m²
Menge: 32850,000 m²

**2.3.5 Gebrauchsrasen mähen 16x**
Gebrauchsrasen mähen 16x
nach DIN 18919, Flächen von Müll, Unrat und Steinen säubern. Die Schnittzeitpunkte ergeben sich aus Rasenwuchskraft und Witterung.

Mahd erforderlich bei Wuchshöhe von 25 cm auf 5 cm Schnitthöhe. Ausführung mindestens jedoch 5x pro Jahr. Ausmäharbeiten an problematischen Randbereichen etc.:

Schnittgut ist zu zerkleinern und gleichmäßig verteilt auf der Fläche zu belassen, bei Verklumpung (Schwadenbildung) ist das Mähgut zu entfernen.

Ausführung in Teilflächen gemäß Anlage zum LV
Es werden 16 Schnitte angenommen
1.120 m² x 16 DG = 17.920 m²
Menge: 17920,000 m²

**2.3.6 Laub aufnehmen und entsorgen 1x**
Laub aufnehmen auf Rasenflächen und den angrenzenden Wegeflächen, abtransportieren und entsorgen.
Ausführungszeit: Abschluss der Arbeiten bis Mitte Dezember

Anzahl der Ausführungen: 1 DG
Ausführung: beim letzten Mähgang im Jahr
Ausführung in Teilflächen gemäß Anlage zum LV.
Rasenfläche: 1.217 m²
Menge: 1217,000 m²

#### Titel 2.4 Stundenlohnarbeiten 2028

*Hinweis*
Vorbemerkung
Sämtliche Stundenlohnarbeiten sind nur auf
ausdrückliche Anordnung der Bauleitung auszuführen.
Beginn und Beendigung der Arbeiten sind der Bauleitung
anzuzeigen.
Über die Art der Arbeit, eingesetzte Personen,
Baustoffverbrauch, Gerätevorhaltung usw. sind
Tagesberichte anzufertigen, die spätestens im Verlauf
des nächsten Arbeitstages der Bauleitung zwecks
Bestätigung vorzulegen sind. Angeboten wird für die
jeweilige Arbeitskraft ein Verrechnungssatz der
sämtliche Aufwendungen enthält, insbesondere den
tatsächlichen Lohn mit Zuschlägen für Gemeinkosten,
Sozialbeiträgen, vermögenswirksamen Leistungen usw.
sowie Lohn- und Gehaltsnebenkosten. Meister, Poliere
und Vorarbeiter werden im Stundenlohn als Facharbeiter
berechnet. Vergütung für Überwachung erfolgt nicht.
Der Stundenlohnsatz enthält alle erforderlichen und
gesetzlichen Zuschläge; eingeschlossen sind alle Kosten
für Geräte, Betriebsstoffe, Fahrzeuge und Baustelleneinrichtung.

**2.4.1 Facharbeiterstunden**
Menge: 10,000 h

**2.4.2 Helferstunden**
Menge: 10,000 h

### Abschnitt 3 Pflegebezirk Landau-Mitte 2029

#### Titel 3.1 Gehölzflächen- und Hecken 2029

**3.1.1 Säubern und Hacken von Kleingehölz, Rosen und Stauden 5x**
Säubern und Hacken von Kleingehölz, Rosen und Staudenflächen nach DIN 18919 unter Schonung der Kulturpflanzen.
Die Bodenbearbeitung ist der jeweiligen Pflanzart anzupassen.

Lockern der Pflanzflächen ca. 3 cm tief, soweit sie nicht dicht zugewachsen sind oder mit einer ausreichenden Mulchdecke versehen sind.
Verhältnis von zugewachsenen Flächen zu offenen Hackflächen ca: 60:40%

Unerwünschten Aufwuchs abtrennen, Dauerunkräuter einschl. Wurzeln ausstechen, abgestorbene Pflanzen und Pflanzenteile abschneiden. Entfernen von wild aufgegangenen Fremdgehölzen (einschl. Wurzel), z.B. Akazien, Ahorn, Pappeln sowie Brombeeren, Efeu, Mahonien und Wildtriebe an Rosen.

Beseitigung von Laub.

Beseitigen von Unrat und Steinen größer als 5 cm
Durchmesser. Schnittgut beseitigen.

Auf Belägen entlang von Grünflächen in mind. 0,5 m Breite
belagseben Unkraut entfernen und säubern gemäß separater Position.

Stammaustriebe und Efeu an Bäumen entfernen gemäß separater Position.

Ausführungszeit:
April, Mai, Juni, August, Dezember
Anzahl der Pflegegänge: 5
13.682 m² x 5 DG = 68.410 m²
Menge: 68410,000 m²

**3.1.2 Säubern und Mähen von Strauchflächen 3x**
Säubern und Mähen von Strauchflächen 3x
Flächen unter Baum- und Strauchflächen mit Gras- und Krautbewuchs Ausmähen (ca. 70% der Fläche) oder Flächen unter Strauchflächen mit Kleingehölzen / Bodendeckern von unerwünschtem Aufwuchs befreien, Jäten (ca. 30% der Fläche)

Beseitigen von Unrat und Steinen größer als 5 cm
Durchmesser. Anfallendes Material beseitigen.

Beläge entlang von Grünflächen in mind. 0,5 m Breite
belagseben von Unkraut freihalten und säubern.

Stammaustriebe und Efeu an Bäumen entfernen,
1x beim zweiten Pflegegang.
Beseitigung von Laub, 1x beim letzten Pflegegang.

Ausführungszeit: Mai, Juli, Oktober
Anzahl der Durchgänge: 3
2.411 m² x 3 DG = 7.233 m²
Menge: 7233,000 m²

**3.1.3 Frühjahrsschnitt von Kleingehölz, Rosen und Stauden 1x**
Frühjahrsschnitt von Kleingehölz, Rosen und Stauden 1x
Bodendeckende Gehölze, Rosen und Stauden schneiden;
Abgestorbene Zweige kurz über dem Boden abschneiden.
Gehölze, wie Liguster, Hypericum, Spiraea, Lonicera und
bodendeckende Rosen auf 20 - 40 cm zurückschneiden.

Rückschnitt Mahonien erst nach der Blüte zum Zeitpunkt
des 2. Pflegedurchgangs der Säuberungsposition.

Beseitigen von Unrat und Steinen größer als 5 cm
Durchmesser. Schnittgut beseitigen.

Ausführungszeit: Februar/März, vor dem 1. Pflegedurchgang der Säuberungsposition
Anzahl der Schnitte pro Jahr: 1
13.410 m² x 1 DG = 13.410 m²
Menge: 13410,000 m²

**3.1.4 Sommerschnitt von Kleingehölz 1x**
Sommerschnitt von Kleingehölz 1x
Überhängende Triebe in den Verkehrsraum zurückschneiden.
Flächen in der Höhe (z.B. bei Ein- und Ausfahrten) wegen einzuhaltender Verkehrssicherheit zurückschneiden. Ausführung mit Anlauf im Bereich von Sichtdreiecken.
Wuchshöhe: bis ca. 80 cm
Rückschnitthöhe: ca. 40 cm

Beseitigen von Unrat und Steinen größer als 5 cm Durchmesser.
Schnittgut beseitigen.

Ausführungszeit: beim 4. Pflegedurchgang der Säuberungsposition
Anzahl der Schnitte pro Jahr: 1
7.291 m² x 1 DG = 7.291 m²
Menge: 7291,000 m²

**3.1.5 Formschnitt von Sträuchern 2x**
Formschnitt von Sträuchern 2x
Rückschnitt an allen Aussenseiten und an der Oberseite wie eine Formhecke. Flächen z.T. mit integriertem Baumbestand.

Strauchart: überwiegend Pyracantha
Höhe: i.M. ca. 0,8 m
Breite: i.M. ca. 2,5 m
Ausführung in Einzelflächen in Größenabmessungen z.B.:
ca. 4 x 4 m, 2 x 2 m, 20 x 1,5m, 7 x 2m, 6 x 3m, 6 x 9m.

Beseitigen von Unrat und Steinen größer als 5 cm Durchmesser. Schnittgut beseitigen.

Ausführungszeit: Mitte Juni, Ende August
Anzahl der Schnitte pro Jahr: 2
858 m² x 2 DG = 1.716 m²
Menge: 1716,000 m²

**3.1.6 Formhecken schneiden 1x**
Formhecken schneiden 1x
Gehölzarten: Hainbuche, Liguster, Eibe, Feldahorn,
Schnittform konisch, von unten nach oben schmäler werdend, Schnitt zweiseitig und oben einschließlich Stirnseiten. Jahreszuwachs auf ca. Vorjahresgröße zurückschneiden.

Höhe: vor Schnitt ca. 1,70 - 2,20m
Höhe nach Schnitt ca. 1,00 - 1,50m
Breite: vor Schnitt ca. 0,80 - 1,30m
Breite nach Schnitt ca. 0,5m - 0,80m

Beseitigen von Unrat und Steinen größer als 5 cm Durchmesser.
Schnittgut beseitigen.

Abrechnung nach Kantenlänge
Ausführungszeit: Juli/August
Anzahl der Schnitte pro Jahr: 1
Heckenlänge: 212 m
Menge: 212,000 m

**3.1.7 Heckenschnitt im Randbereich, Überwuchs 1x**
Heckenschnitt im Randbereich, Überwuchs 1x
Überhängenden Bewuchs in das Lichtraumprofil von Rad- und Fußwegen sowie an Parkplatzflächen zurückschneiden. Rückschnitt bis 5 cm hinter Einfassung und ca. 20° schräg nach oben zurückschneiden.
Schnitthöhe: bis ca. 2,80 m.

Beseitigen von Unrat und Steinen größer als 5 cm Durchmesser.
Schnittgut beseitigen.

Abrechnung nach Kantenlänge
Ausführungszeit: Juli/August
Anzahl der Schnitte pro Jahr: 1
Kantenlänge: 1.104 m
Menge: 1104,000 m

**3.1.8 Lieferung und Einbau von Rindenmulch**
Lieferung und Einbau von Rindenmulch
an Fehlstellen auf Baumscheiben, in Gehölz- oder Bodendeckerflächen,
Rindenmulch aus Nadelholzrinde, Körnung 10/40,
Ausführung nach Anforderung durch den Auftraggeber in mehreren Einzelflächen, Mittlere Einbaustärke 7-8cm (Setzmaß).

Ausführungszeit: Nach dem ersten Pflegedurchgang der Säuberungsposition, auf gelockerten Boden. Abrechung nach Lieferscheinen.
Menge: 15,000 m³

#### Titel 3.2 Belagsflächen und Baumscheiben 2029

**3.2.1 Säubern von Belagsflächen 3x**
Säubern von Belagsflächen 3x
Belag aus Pflaster, Platten, Rasengittersteinen
Flächen von Bewuchs, Unrat und Steinen befreien. Danach sauber kehren. Nur mechanische Reinigung, Chemische Mittel dürfen nicht verwendet werden! Anfallendes Material aufnehmen und entsorgen.

Ausführung in Teilflächen gemäß Anlage zum LV
Ausführungszeit: April/ Mai, Juli/August und Oktober/ November
Anzahl der Durchgänge: 3
1.032 m² x 3 DG = 3.096 m²
Menge: 3096,000 m²

**3.2.2 Säubern von wassergbundener Wegedecke, 3x**
Säubern von wassergbundener Wegedecke, 3x
Schotterbelägen, o.ä. unbefestigten Flächen.
Flächen von Bewuchs, Unrat und Steinen befreien, Unkraut jäten.
Danach mit Fächerbesen säubern, glätten und verfestigen durch Walzen. Nur mechanische Reinigung, chemische Mittel dürfen nicht verwendet werden!

Ausführung in Teilflächen gemäß Anlage zum LV
Ausführungszeit: April, Juli, November
Anzahl der Durchgänge: 3
6.239 m² x 3 DG = 18.717 m²
Menge: 18717,000 m²

**3.2.3 Säubern von Baumscheiben mit Metallrost, 3x**
Säubern von Baumscheiben mit Metallrost 3x
Baumroste, Guß, Abmessung 2,0 x 2,0 m bis 3,0 x3,0 m, mit Schlitzen.
Flächen von Unrat säubern, Unkraut jäten.
Entfernen von wildaufgegangenen Gehölzen einschl. Wurzel.

Beläge entlang von Baumscheiben (ca. 2,0 x 2,0 m) in mind. 0,5 m Breite
belagseben von Unkraut freihalten und säubern.

Stammaustriebe und Efeu an Bäumen beim 2. Pflegegang entfernen.
Einschließlich Beseitigung von Laub beim letzten Pflegegang.
Anfallendes Material aufnehmen und ensorgen.

Ausführung in Teilflächen gemäß Anlage zum LV
Ausführungszeit: April, Juli, November
Anzahl der Baumroste: 166 St
Anzahl der Durchgänge: 3
690 m² x 3 DG = 2.070 m²
Menge: 2070,000 m²

**3.2.4 Säubern von Baumscheiben mit Lavaabdeckung 3x**
Säubern von Baumscheiben mit Lavaabdeckung 3x
Baumscheiben mit Lavaabdeckung Körnung 8/16 oder 16/32, ohne Unterpflanzung, säubern. Flächen von Unrat säubern, Unkraut jäten.
Entfernen von wildaufgegangenen Gehölzen einschl. Wurzel.

Beläge entlang von Baumscheiben in mind. 0,5 m Breite
belagseben von Unkraut freihalten und säubern.

Stammaustriebe und Efeu an Bäumen beim 2. Pflegegang entfernen.
Einschließlich Beseitigung von Laub beim letzten Pflegegang.
Anfallendes Material aufnehmen und ensorgen.

Ausführung in Teilflächen gemäß Anlage zum LV
Ausführungszeit: April, Juli, November
Anzahl der Durchgänge: 3
110 m² x 3 DG = 330 m²
Menge: 330,000 m²

**3.2.5 Grünflächenränder säubern 3x**
Grünflächenränder säubern 3x
Aufwuchs, Unkraut, Müll und Unrat entlang Belagsränder auf 0,5 m Breite um die Grünflächen belagseben mechanisch entfernen. Verwendung von chemischen Mitteln ist nicht zulässig.

Ausführungszeiten siehe 2.8.1 der Vorbemerkungen

Gesamtlänge: 12.899 m verteilt auf das gesamte Pflegegebiet.
Anzahl der Ausführungen: 3 DG pro Jahr
(12.899 m x 3 DG = 38.697 m)
Abrechnung pro Durchgang 3DG = 3St.
Menge: 3,000 St

#### Titel 3.3 Wiesen- und Rasenflächen 2029

**3.3.1 Mähen Wiesenflächen 3x**
Mähen Wiesenflächen 3x
mit Baumbewuchs inkl. Ausmäharbeiten, Schnitthöhe ca. 5 cm. Unrat beseitigen. Steine größer als 5 cm  Durchmesser beseitigen. Die Schnittzeitpunkte ergeben sich aus Graswuchskraft und Witterung. Mähgang erforderlich bei Wuchshöhe von 40-50 cm. Schnittgut ist zu zerkleinern und gleichmäßig verteilt auf der Fläche zu belassen, bei Verklumpung (Schwadenbildung) ist das Mähgut zu entfernen.

Ausführung in Teilflächen gemäß Anlage zum LV
Ausführungzeit:
Mitte Mai, Juli, September
Anzahl der Durchgänge: 3
6.258 m² x 3 DG = 18.774 m²
Menge: 18774,000 m²

**3.3.2 Mähen Wiesenflächen auf Böschungen 3x**
Mähen Wiesenflächen auf Böschungen 3x
mit Baumbewuchs inkl. Ausmäharbeiten, Schnitthöhe ca. 5 cm. Unrat beseitigen. Steine größer als 5 cm  Durchmesser beseitigen.
Die Schnittzeitpunkte ergeben sich aus Graswuchskraft und Witterung.
Mähgang erforderlich bei Wuchshöhe von ca.40-50 cm.
Schnittgut ist zu zerkleinern und gleichmäßig verteilt auf der Fläche zu belassen, bei Verklumpung (Schwadenbildung) ist das Mähgut zu entfernen.
Mähen Wiesenflächen und Böschungen mit Baumbestand auf geneigten Flächen mähen,
wie vorhergehende Position jedoch Neigung 1:4 bis 1:2.

Ausführung in Teilflächen gemäß Anlage zum LV
Ausführungzeit:
Mitte Mai, Juli, September
Anzahl der Durchgänge: 3
814 m² x 3 DG = 2.442 m²
Menge: 2442,000 m²

**3.3.3 Mähen Wiesenflächen 5x**
Mähen Wiesenflächen 5x
mit Baumbewuchs inkl. Ausmäharbeiten, Schnitthöhe ca. 5 cm.
Unrat beseitigen. Steine größer als 5 cm Durchmesser beseitigen.
Die Schnittzeitpunkte ergeben sich aus Graswuchskraft und Witterung.
Mähgang erforderlich bei Wuchshöhe von ca.30-40 cm.
Schnittgut ist zu zerkleinern und gleichmäßig verteilt auf der Fläche zu belassen, bei Verklumpung (Schwadenbildung) ist das Mähgut zu entfernen.

Ausführung in Teilflächen gemäß Anlage zum LV
Ausführungzeit:
April, Mai, Juni, August, November
Anzahl der Durchgänge: 5
4.874 m² x 5 DG = 24.370 m²
Menge: 24370,000 m²

**3.3.4 Gebrauchsrasen mähen 10x**
Gebrauchsrasen mähen 10x
nach DIN 18919. Flächen von Müll, Unrat und Steinen säubern. Die Schnittzeitpunkte ergeben sich aus Rasenwuchskraft und Witterung. Mähgang erforderlich bei Wuchshöhe von 8-12 cm auf 5 cm Schnitthöhe.

Ausmäharbeiten an problematischen Randbereichen etc.: Mahd erforderlich bei Wuchshöhe von 25 cm auf 5 cm Schnitthöhe. Ausführung mindestens jedoch 3x pro Jahr.

Schnittgut ist zu zerkleinern und gleichmäßig verteilt auf der Fläche zu belassen, bei Verklumpung (Schwadenbildung) ist das Mähgut zu entfernen.

Ausführung in Teilflächen gemäß Anlage zum LV.
Es werden 10 Schnitte angenommen
3.285 m² x 10 DG = 32.850 m²
Menge: 32850,000 m²

**3.3.5 Gebrauchsrasen mähen 16x**
Gebrauchsrasen mähen 16x
nach DIN 18919, Flächen von Müll, Unrat und Steinen säubern. Die Schnittzeitpunkte ergeben sich aus Rasenwuchskraft und Witterung.

Mahd erforderlich bei Wuchshöhe von 25 cm auf 5 cm Schnitthöhe. Ausführung mindestens jedoch 5x pro Jahr. Ausmäharbeiten an problematischen Randbereichen etc.:

Schnittgut ist zu zerkleinern und gleichmäßig verteilt auf der Fläche zu belassen, bei Verklumpung (Schwadenbildung) ist das Mähgut zu entfernen.

Ausführung in Teilflächen gemäß Anlage zum LV
Es werden 16 Schnitte angenommen
1.120 m² x 16 DG = 17.920 m²
Menge: 17920,000 m²

**3.3.6 Laub aufnehmen und entsorgen 1x**
Laub aufnehmen auf Rasenflächen und den angrenzenden Wegeflächen, abtransportieren und entsorgen.
Ausführungszeit: Abschluss der Arbeiten bis Mitte Dezember

Anzahl der Ausführungen: 1 DG
Ausführung: beim letzten Mähgang im Jahr
Ausführung in Teilflächen gemäß Anlage zum LV.
Rasenfläche: 1.217 m²
Menge: 1217,000 m²

#### Titel 3.4 Stundenlohnarbeiten 2029

*Hinweis*
Vorbemerkung
Sämtliche Stundenlohnarbeiten sind nur auf
ausdrückliche Anordnung der Bauleitung auszuführen.
Beginn und Beendigung der Arbeiten sind der Bauleitung
anzuzeigen.
Über die Art der Arbeit, eingesetzte Personen,
Baustoffverbrauch, Gerätevorhaltung usw. sind
Tagesberichte anzufertigen, die spätestens im Verlauf
des nächsten Arbeitstages der Bauleitung zwecks
Bestätigung vorzulegen sind. Angeboten wird für die
jeweilige Arbeitskraft ein Verrechnungssatz der
sämtliche Aufwendungen enthält, insbesondere den
tatsächlichen Lohn mit Zuschlägen für Gemeinkosten,
Sozialbeiträgen, vermögenswirksamen Leistungen usw.
sowie Lohn- und Gehaltsnebenkosten. Meister, Poliere
und Vorarbeiter werden im Stundenlohn als Facharbeiter
berechnet. Vergütung für Überwachung erfolgt nicht.
Der Stundenlohnsatz enthält alle erforderlichen und
gesetzlichen Zuschläge; eingeschlossen sind alle Kosten
für Geräte, Betriebsstoffe, Fahrzeuge und Baustelleneinrichtung.

**3.4.1 Facharbeiterstunden**
Menge: 10,000 h

**3.4.2 Helferstunden**
Menge: 10,000 h

### Abschnitt 4 Pflegebezirk Landau-Mitte 2030

#### Titel 4.1 Gehölzflächen- und Hecken 2030

**4.1.1 Säubern und Hacken von Kleingehölz, Rosen und Stauden 5x**
Säubern und Hacken von Kleingehölz, Rosen und Staudenflächen nach DIN 18919 unter Schonung der Kulturpflanzen.
Die Bodenbearbeitung ist der jeweiligen Pflanzart anzupassen.

Lockern der Pflanzflächen ca. 3 cm tief, soweit sie nicht dicht zugewachsen sind oder mit einer ausreichenden Mulchdecke versehen sind.
Verhältnis von zugewachsenen Flächen zu offenen Hackflächen ca: 60:40%

Unerwünschten Aufwuchs abtrennen, Dauerunkräuter einschl. Wurzeln ausstechen, abgestorbene Pflanzen und Pflanzenteile abschneiden. Entfernen von wild aufgegangenen Fremdgehölzen (einschl. Wurzel), z.B. Akazien, Ahorn, Pappeln sowie Brombeeren, Efeu, Mahonien und Wildtriebe an Rosen.

Beseitigung von Laub.

Beseitigen von Unrat und Steinen größer als 5 cm
Durchmesser. Schnittgut beseitigen.

Auf Belägen entlang von Grünflächen in mind. 0,5 m Breite
belagseben Unkraut entfernen und säubern gemäß separater Position.

Stammaustriebe und Efeu an Bäumen entfernen gemäß separater Position.

Ausführungszeit:
April, Mai, Juni, August, Dezember
Anzahl der Pflegegänge: 5
13.682 m² x 5 DG = 68.410 m²
Menge: 68410,000 m²

**4.1.2 Säubern und Mähen von Strauchflächen 3x**
Säubern und Mähen von Strauchflächen 3x
Flächen unter Baum- und Strauchflächen mit Gras- und Krautbewuchs Ausmähen (ca. 70% der Fläche) oder Flächen unter Strauchflächen mit Kleingehölzen / Bodendeckern von unerwünschtem Aufwuchs befreien, Jäten (ca. 30% der Fläche)

Beseitigen von Unrat und Steinen größer als 5 cm
Durchmesser. Anfallendes Material beseitigen.

Beläge entlang von Grünflächen in mind. 0,5 m Breite
belagseben von Unkraut freihalten und säubern.

Stammaustriebe und Efeu an Bäumen entfernen,
1x beim zweiten Pflegegang.
Beseitigung von Laub, 1x beim letzten Pflegegang.

Ausführungszeit: Mai, Juli, Oktober
Anzahl der Durchgänge: 3
2.411 m² x 3 DG = 7.233 m²
Menge: 7233,000 m²

**4.1.3 Frühjahrsschnitt von Kleingehölz, Rosen und Stauden 1x**
Frühjahrsschnitt von Kleingehölz, Rosen und Stauden 1x
Bodendeckende Gehölze, Rosen und Stauden schneiden;
Abgestorbene Zweige kurz über dem Boden abschneiden.
Gehölze, wie Liguster, Hypericum, Spiraea, Lonicera und
bodendeckende Rosen auf 20 - 40 cm zurückschneiden.

Rückschnitt Mahonien erst nach der Blüte zum Zeitpunkt
des 2. Pflegedurchgangs der Säuberungsposition.

Beseitigen von Unrat und Steinen größer als 5 cm
Durchmesser. Schnittgut beseitigen.

Ausführungszeit: Februar/März, vor dem 1. Pflegedurchgang der Säuberungsposition
Anzahl der Schnitte pro Jahr: 1
13.410 m² x 1 DG = 13.410 m²
Menge: 13410,000 m²

**4.1.4 Sommerschnitt von Kleingehölz 1x**
Sommerschnitt von Kleingehölz 1x
Überhängende Triebe in den Verkehrsraum zurückschneiden.
Flächen in der Höhe (z.B. bei Ein- und Ausfahrten) wegen einzuhaltender Verkehrssicherheit zurückschneiden. Ausführung mit Anlauf im Bereich von Sichtdreiecken.
Wuchshöhe: bis ca. 80 cm
Rückschnitthöhe: ca. 40 cm

Beseitigen von Unrat und Steinen größer als 5 cm Durchmesser.
Schnittgut beseitigen.

Ausführungszeit: beim 4. Pflegedurchgang der Säuberungsposition
Anzahl der Schnitte pro Jahr: 1
7.291 m² x 1 DG = 7.291 m²
Menge: 7291,000 m²

**4.1.5 Formschnitt von Sträuchern 2x**
Formschnitt von Sträuchern 2x
Rückschnitt an allen Aussenseiten und an der Oberseite wie eine Formhecke. Flächen z.T. mit integriertem Baumbestand.

Strauchart: überwiegend Pyracantha
Höhe: i.M. ca. 0,8 m
Breite: i.M. ca. 2,5 m
Ausführung in Einzelflächen in Größenabmessungen z.B.:
ca. 4 x 4 m, 2 x 2 m, 20 x 1,5m, 7 x 2m, 6 x 3m, 6 x 9m.

Beseitigen von Unrat und Steinen größer als 5 cm Durchmesser. Schnittgut beseitigen.

Ausführungszeit: Mitte Juni, Ende August
Anzahl der Schnitte pro Jahr: 2
858 m² x 2 DG = 1.716 m²
Menge: 1716,000 m²

**4.1.6 Formhecken schneiden 1x**
Formhecken schneiden 1x
Gehölzarten: Hainbuche, Liguster, Eibe, Feldahorn,
Schnittform konisch, von unten nach oben schmäler werdend, Schnitt zweiseitig und oben einschließlich Stirnseiten. Jahreszuwachs auf ca. Vorjahresgröße zurückschneiden.

Höhe: vor Schnitt ca. 1,70 - 2,20m
Höhe nach Schnitt ca. 1,00 - 1,50m
Breite: vor Schnitt ca. 0,80 - 1,30m
Breite nach Schnitt ca. 0,5m - 0,80m

Beseitigen von Unrat und Steinen größer als 5 cm Durchmesser.
Schnittgut beseitigen.

Abrechnung nach Kantenlänge
Ausführungszeit: Juli/August
Anzahl der Schnitte pro Jahr: 1
Heckenlänge: 212 m
Menge: 212,000 m

**4.1.7 Heckenschnitt im Randbereich, Überwuchs 1x**
Heckenschnitt im Randbereich, Überwuchs 1x
Überhängenden Bewuchs in das Lichtraumprofil von Rad- und Fußwegen sowie an Parkplatzflächen zurückschneiden. Rückschnitt bis 5 cm hinter Einfassung und ca. 20° schräg nach oben zurückschneiden.
Schnitthöhe: bis ca. 2,80 m.

Beseitigen von Unrat und Steinen größer als 5 cm Durchmesser.
Schnittgut beseitigen.

Abrechnung nach Kantenlänge
Ausführungszeit: Juli/August
Anzahl der Schnitte pro Jahr: 1
Kantenlänge: 1.104 m
Menge: 1104,000 m

**4.1.8 Lieferung und Einbau von Rindenmulch**
Lieferung und Einbau von Rindenmulch
an Fehlstellen auf Baumscheiben, in Gehölz- oder Bodendeckerflächen,
Rindenmulch aus Nadelholzrinde, Körnung 10/40,
Ausführung nach Anforderung durch den Auftraggeber in mehreren Einzelflächen, Mittlere Einbaustärke 7-8cm (Setzmaß).

Ausführungszeit: Nach dem ersten Pflegedurchgang der Säuberungsposition, auf gelockerten Boden. Abrechung nach Lieferscheinen.
Menge: 15,000 m³

#### Titel 4.2 Belagsflächen und Baumscheiben 2030

**4.2.1 Säubern von Belagsflächen 3x**
Säubern von Belagsflächen 3x
Belag aus Pflaster, Platten, Rasengittersteinen
Flächen von Bewuchs, Unrat und Steinen befreien. Danach sauber kehren. Nur mechanische Reinigung, Chemische Mittel dürfen nicht verwendet werden! Anfallendes Material aufnehmen und entsorgen.

Ausführung in Teilflächen gemäß Anlage zum LV
Ausführungszeit: April/ Mai, Juli/August und Oktober/ November
Anzahl der Durchgänge: 3
1.032 m² x 3 DG = 3.096 m²
Menge: 3096,000 m²

**4.2.2 Säubern von wassergbundener Wegedecke, 3x**
Säubern von wassergbundener Wegedecke, 3x
Schotterbelägen, o.ä. unbefestigten Flächen.
Flächen von Bewuchs, Unrat und Steinen befreien, Unkraut jäten.
Danach mit Fächerbesen säubern, glätten und verfestigen durch Walzen. Nur mechanische Reinigung, chemische Mittel dürfen nicht verwendet werden!

Ausführung in Teilflächen gemäß Anlage zum LV
Ausführungszeit: April, Juli, November
Anzahl der Durchgänge: 3
6.239 m² x 3 DG = 18.717 m²
Menge: 18717,000 m²

**4.2.3 Säubern von Baumscheiben mit Metallrost, 3x**
Säubern von Baumscheiben mit Metallrost 3x
Baumroste, Guß, Abmessung 2,0 x 2,0 m bis 3,0 x3,0 m, mit Schlitzen.
Flächen von Unrat säubern, Unkraut jäten.
Entfernen von wildaufgegangenen Gehölzen einschl. Wurzel.

Beläge entlang von Baumscheiben (ca. 2,0 x 2,0 m) in mind. 0,5 m Breite
belagseben von Unkraut freihalten und säubern.

Stammaustriebe und Efeu an Bäumen beim 2. Pflegegang entfernen.
Einschließlich Beseitigung von Laub beim letzten Pflegegang.
Anfallendes Material aufnehmen und ensorgen.

Ausführung in Teilflächen gemäß Anlage zum LV
Ausführungszeit: April, Juli, November
Anzahl der Baumroste: 166 St
Anzahl der Durchgänge: 3
690 m² x 3 DG = 2.070 m²
Menge: 2070,000 m²

**4.2.4 Säubern von Baumscheiben mit Lavaabdeckung 3x**
Säubern von Baumscheiben mit Lavaabdeckung 3x
Baumscheiben mit Lavaabdeckung Körnung 8/16 oder 16/32, ohne Unterpflanzung, säubern. Flächen von Unrat säubern, Unkraut jäten.
Entfernen von wildaufgegangenen Gehölzen einschl. Wurzel.

Beläge entlang von Baumscheiben in mind. 0,5 m Breite
belagseben von Unkraut freihalten und säubern.

Stammaustriebe und Efeu an Bäumen beim 2. Pflegegang entfernen.
Einschließlich Beseitigung von Laub beim letzten Pflegegang.
Anfallendes Material aufnehmen und ensorgen.

Ausführung in Teilflächen gemäß Anlage zum LV
Ausführungszeit: April, Juli, November
Anzahl der Durchgänge: 3
110 m² x 3 DG = 330 m²
Menge: 330,000 m²

**4.2.5 Grünflächenränder säubern 3x**
Grünflächenränder säubern 3x
Aufwuchs, Unkraut, Müll und Unrat entlang Belagsränder auf 0,5 m Breite um die Grünflächen belagseben mechanisch entfernen. Verwendung von chemischen Mitteln ist nicht zulässig.

Ausführungszeiten siehe 2.8.1 der Vorbemerkungen

Gesamtlänge: 12.899 m verteilt auf das gesamte Pflegegebiet.
Anzahl der Ausführungen: 3 DG pro Jahr
(12.899 m x 3 DG = 38.697 m)
Abrechnung pro Durchgang 3DG = 3St.
Menge: 3,000 St

#### Titel 4.3 Wiesen- und Rasenflächen 2030

**4.3.1 Mähen Wiesenflächen 3x**
Mähen Wiesenflächen 3x
mit Baumbewuchs inkl. Ausmäharbeiten, Schnitthöhe ca. 5 cm. Unrat beseitigen. Steine größer als 5 cm  Durchmesser beseitigen. Die Schnittzeitpunkte ergeben sich aus Graswuchskraft und Witterung. Mähgang erforderlich bei Wuchshöhe von 40-50 cm. Schnittgut ist zu zerkleinern und gleichmäßig verteilt auf der Fläche zu belassen, bei Verklumpung (Schwadenbildung) ist das Mähgut zu entfernen.

Ausführung in Teilflächen gemäß Anlage zum LV
Ausführungzeit:
Mitte Mai, Juli, September
Anzahl der Durchgänge: 3
6.258 m² x 3 DG = 18.774 m²
Menge: 18774,000 m²

**4.3.2 Mähen Wiesenflächen auf Böschungen 3x**
Mähen Wiesenflächen auf Böschungen 3x
mit Baumbewuchs inkl. Ausmäharbeiten, Schnitthöhe ca. 5 cm. Unrat beseitigen. Steine größer als 5 cm  Durchmesser beseitigen.
Die Schnittzeitpunkte ergeben sich aus Graswuchskraft und Witterung.
Mähgang erforderlich bei Wuchshöhe von ca.40-50 cm.
Schnittgut ist zu zerkleinern und gleichmäßig verteilt auf der Fläche zu belassen, bei Verklumpung (Schwadenbildung) ist das Mähgut zu entfernen.
Mähen Wiesenflächen und Böschungen mit Baumbestand auf geneigten Flächen mähen,
wie vorhergehende Position jedoch Neigung 1:4 bis 1:2.

Ausführung in Teilflächen gemäß Anlage zum LV
Ausführungzeit:
Mitte Mai, Juli, September
Anzahl der Durchgänge: 3
814 m² x 3 DG = 2.442 m²
Menge: 2442,000 m²

**4.3.3 Mähen Wiesenflächen 5x**
Mähen Wiesenflächen 5x
mit Baumbewuchs inkl. Ausmäharbeiten, Schnitthöhe ca. 5 cm.
Unrat beseitigen. Steine größer als 5 cm Durchmesser beseitigen.
Die Schnittzeitpunkte ergeben sich aus Graswuchskraft und Witterung.
Mähgang erforderlich bei Wuchshöhe von ca.30-40 cm.
Schnittgut ist zu zerkleinern und gleichmäßig verteilt auf der Fläche zu belassen, bei Verklumpung (Schwadenbildung) ist das Mähgut zu entfernen.

Ausführung in Teilflächen gemäß Anlage zum LV
Ausführungzeit:
April, Mai, Juni, August, November
Anzahl der Durchgänge: 5
4.874 m² x 5 DG = 24.370 m²
Menge: 24370,000 m²

**4.3.4 Gebrauchsrasen mähen 10x**
Gebrauchsrasen mähen 10x
nach DIN 18919. Flächen von Müll, Unrat und Steinen säubern. Die Schnittzeitpunkte ergeben sich aus Rasenwuchskraft und Witterung. Mähgang erforderlich bei Wuchshöhe von 8-12 cm auf 5 cm Schnitthöhe.

Ausmäharbeiten an problematischen Randbereichen etc.: Mahd erforderlich bei Wuchshöhe von 25 cm auf 5 cm Schnitthöhe. Ausführung mindestens jedoch 3x pro Jahr.

Schnittgut ist zu zerkleinern und gleichmäßig verteilt auf der Fläche zu belassen, bei Verklumpung (Schwadenbildung) ist das Mähgut zu entfernen.

Ausführung in Teilflächen gemäß Anlage zum LV.
Es werden 10 Schnitte angenommen
3.285 m² x 10 DG = 32.850 m²
Menge: 32850,000 m²

**4.3.5 Gebrauchsrasen mähen 16x**
Gebrauchsrasen mähen 16x
nach DIN 18919, Flächen von Müll, Unrat und Steinen säubern. Die Schnittzeitpunkte ergeben sich aus Rasenwuchskraft und Witterung.

Mahd erforderlich bei Wuchshöhe von 25 cm auf 5 cm Schnitthöhe. Ausführung mindestens jedoch 5x pro Jahr. Ausmäharbeiten an problematischen Randbereichen etc.:

Schnittgut ist zu zerkleinern und gleichmäßig verteilt auf der Fläche zu belassen, bei Verklumpung (Schwadenbildung) ist das Mähgut zu entfernen.

Ausführung in Teilflächen gemäß Anlage zum LV
Es werden 16 Schnitte angenommen
1.120 m² x 16 DG = 17.920 m²
Menge: 17920,000 m²

**4.3.6 Laub aufnehmen und entsorgen 1x**
Laub aufnehmen auf Rasenflächen und den angrenzenden Wegeflächen, abtransportieren und entsorgen.
Ausführungszeit: Abschluss der Arbeiten bis Mitte Dezember

Anzahl der Ausführungen: 1 DG
Ausführung: beim letzten Mähgang im Jahr
Ausführung in Teilflächen gemäß Anlage zum LV.
Rasenfläche: 1.217 m²
Menge: 1217,000 m²

#### Titel 4.4 Stundenlohnarbeiten 2030

*Hinweis*
Vorbemerkung
Sämtliche Stundenlohnarbeiten sind nur auf
ausdrückliche Anordnung der Bauleitung auszuführen.
Beginn und Beendigung der Arbeiten sind der Bauleitung
anzuzeigen.
Über die Art der Arbeit, eingesetzte Personen,
Baustoffverbrauch, Gerätevorhaltung usw. sind
Tagesberichte anzufertigen, die spätestens im Verlauf
des nächsten Arbeitstages der Bauleitung zwecks
Bestätigung vorzulegen sind. Angeboten wird für die
jeweilige Arbeitskraft ein Verrechnungssatz der
sämtliche Aufwendungen enthält, insbesondere den
tatsächlichen Lohn mit Zuschlägen für Gemeinkosten,
Sozialbeiträgen, vermögenswirksamen Leistungen usw.
sowie Lohn- und Gehaltsnebenkosten. Meister, Poliere
und Vorarbeiter werden im Stundenlohn als Facharbeiter
berechnet. Vergütung für Überwachung erfolgt nicht.
Der Stundenlohnsatz enthält alle erforderlichen und
gesetzlichen Zuschläge; eingeschlossen sind alle Kosten
für Geräte, Betriebsstoffe, Fahrzeuge und Baustelleneinrichtung.

**4.4.1 Facharbeiterstunden**
Menge: 10,000 h

**4.4.2 Helferstunden**
Menge: 10,000 h
